# Laizer Öschle
Angebotsaufforderung (GAEB DA 2000 1.2, DA83)
Projekt: Laizer Ö
Währung: EUR
Erstellt mit: G&W CALIFORNIA PRO, CALIFORNIA PRO, 24.10.2019

## Laizer Öschle_Wasser
Datum: 24.10.2019

### 1 Baustelleneinrichtung, Verkehrssicherung

**1.1 Baust. Einr. Vorhalt.**
Einrichten und Vorhalten der Baustelle während der Bauzeit einschl. Beschaffen von Lager- und Arbeitsflächen sowie von Zufahrtswegen zur Baustelle über die vom AG zur Verfügung gestellten hinaus.
Geräte, Werkzeuge und sonstige Betriebsmittel anfahren und betriebsfertig aufstellen.
Baubüros, Unterkünfte, Werkstätten, abschließbare Lagerräume und dgl. anfahren, aufbauen und einrichten. Strom- und Wasseranschluss sowie Entsorgungseinrichtungen und dgl. für die Baustelle, soweit erforderlich herstellen.
Vorhalten, Unterhalten und Betreiben der Anlagen und Einrichtungen einschl. Mieten, Pacht, Gebühren und dgl..
Freimachen des Geländes sowie Oberbodenarbeiten werden gesondert vergütet.
Gerüste, Arbeitsbühnen und dgl., die nicht Nebenleistung sind, werden gesondert vergütet.
Für die gesamte Bauzeit.
Menge: 1,000 St

**1.2 Baust. Räum.**
Räumen der Baustelle von allen Geräten, Anlagen, Einrichtungen und dgl. einschl. Rückbau der vom AN beschafften Zufahrtswegen.
Alle benutzten Flächen entsprechend dem ursprünglichen Zustand unter Wahrung der landschaftspflegerischen Belange ordnungsgemäß herrichten.
Beseitigen der vom AN verursachten Schäden an den vom AG zur Verfügung gestellten Zufahrtswegen.
Menge: 1,000 St

### 2 Taglohnarbeiten

*Hinweis*
Die nachfolgend angegebenen Abrechnungssätze gelten für die tarifliche Arbeitszeit nach den geltenden Tarifbestimmungen.
In den Verrechnungssätzen ist der Unternehmerzuschlag enthalten.
Nur auf Anweisung der Bauleitung.

**2.1 Vorarbeiter**
Menge: 5,000 h

**2.2 Facharbeiter**
Menge: 10,000 h

**2.3 Baufachwerker**
Menge: 10,000 h

### 3 Wasser-Hauptleitungen

*Hinweis*
Sämtliche Druckrohre, Form- und Verbindungsstücke aus PE 100, PEX bzw. aus duktilem Gusseisen sind inclusiv Lieferung und Verlegung sowie aller
Verbindungsmittel, Dichtringe und Dichtelemente anzubieten.
Alle Flanschverbindungen sind mit Schrauben, einschl. Muttern aus
nichtrostendem Stahl auszuführen.
Für Schrauben:  Werkstoff 1.4301 oder ähnlich
Für Muttern:  Werkstoff 1.4571 oder ähnlich
Bei der Herstellung der Rohrsteckverbindungen dürfen nur Gleit- und
Dichtungsmittel verwendet werden, die die Beschaffenheit des Trinkwassers nicht nachteilig beeinflussen können.
Diese Anforderung gilt für Dichtungsmittel als erfüllt, wenn die Eignung
aufgrund entsprechender KTW-Empfehlungen nachgewiesen ist.
Bei der Herstellung von Heizwendelschweißungen sind die Rohrenden
entsprechend der Herstellerangaben mit einem Rohrschälwerkzeug zu
schälen.
Werkseitiger Rohrschutz für Druckrohre, Form- und Verbindungsstücke
aus duktilem Gusseisen:
Aussenschutz:  DIN 30674-3 Zinküberzug mit Deckbeschichtung
Innenschutz:  Zementmörtelauskleidung DIN 2614

liefern und fachgerecht verlegen

**3.1 Druckrohre DA 125**
Druckrohre DA 125
aus PE 100, SDR 11, PN16, Farbe: blau, gerade
Längen DIN 8074/8075, GKR-Richtlinie R14.3.1,
für Trinkwasser,
Verbindung: Elektro-Muffenschweißung (gesonderte Vergütung)
verlegen DIN 19630 auf vorhandenem Auflager, einschl. der erforderlichen Rohrschnitte bei Hindernissen, Schächten und für den Einbau von Formstücken und Armaturen.
Verlegetiefe: ca. 1,50 m Überdeckung
Menge: 580,000 m

**3.2 Bogen 11° - 90° DA 125**
Bogen 11° - 90°
aus PE 100, SDR 11 zum Heizwendelschweißen
Fabrikat: Frialen oder GF,
für Trinkwasser, als Zulage zur Druckrohrleitung DA 125
Menge: 15,000 St

**3.3 EFL-Einschweißflansch DA 125**
EFL-Einschweißflansch, DA 125 * DN 100
PE 100, SDR 11 zum Heizwendelschweißen
Fabrikat:  Frialen oder GF
Menge: 5,000 St

**3.4 Vorschweißbund für Flanschverbindungen DA 125**
Vorschweißbund für Flanschverbindungen
für Heizwendelschweißung aus PE 100, SDR 11,
einschl. Losflansch aus PP mit Stahleinlage, für Trinkwasser, als Zulage zur Druckrohrleitung aus PE 100, DA 125
Fabrikat:  Frialen oder GF
Menge: 5,000 St

**3.5 Heizwendel-Schweißverbindung DA 125**
Heizwendel-Schweißverbindung
an PE-Rohre, PE 100, SDR 11, DA 125
an Druckrohrleitungen für Trinkwasser,
einschl. E-Schweißmuffe herstellen.
Fabrikat:  Frialen oder GF
Menge: 55,000 St

*Hinweis*
Formstücke Hawle-BAIO-System

Die nachfolgend aufgeführten Formstücke sind mit dem "Hawle-BAIO-System" anzubieten.
Bei sämtlichen Übergängen von BAIO-System auf PE sind Stützbüchsen einzubauen (werden gesondert vergütet).
Der Mehraufwand für die Verbindung zur kontinuierlichen Lecküberwachung ist in sämtliche nachfolgende Positionen mit einzurechnen.

**3.6 U-Stück**
U-Stück
mit Doppelfunktionssteckmuffen, PN 16
System BAIO einschl. Hawle-Stop
DN 100 / PE DA 110*10
Menge: 5,000 St

**3.7 EU-Stück DN 100, SMU**
Menge: 1,000 St

**3.8 MMN-Stück**
MMN-Stück
mit Doppelfunktionssteckmuffen, PN 16
System BAIO einschl. Hawle-Stop
DN 100 / DN 80
Menge: 5,000 St

**3.9 Hawle Stützhülse DN 100 / DA 125**
Menge: 1,000 St

**3.10 Hawle HSM-Schieber DN 100**
Menge: 1,000 St

**3.11 Hawle MMB-Schieber DN 100/100**
Menge: 1,000 St

**3.12 Übergang PE-HD auf GGG Baio DN 80**
Menge: 1,000 St

**3.13 Hawle S-Stück DN 80**
Menge: 2,000 St

**3.14 Hawle SM-Stück 100-300 mm; DN 80**
Menge: 5,000 St

**3.15 Hawle Schmutz und Verdrehsicherung DN 80**
Menge: 5,000 St

**3.16 Stützbüchse**
Stützbüchse
nichtrostender Stahl PE 100, SDR 11, PN 16
System BAIO
für PE 100 DA 125*11,4
Menge: 20,000 St

**3.17 Zugsicherung Hawle-Stop PE**
Zugsicherung Hawle-Stop PE, DN 100, DA 125
für alle BAIO-Steckmuffen
Menge: 12,000 St

**3.18 Freistrom-Unterflurhydrant**
Freistrom-Unterflurhydrant mit Spitzende nach DIN 3221,
einschl. Schmutz- und Verdrehsicherung
für Rohrdeckung ca. 1,25 m, DN 80, PN 16
System Hawle-BAIO
Menge: 5,000 St

**3.19 Straßenkappe einschl. Tragplatte**
Straßenkappe einschl. Tragplatte DIN 19720
für Wasserleitung, höhenverstellbar
DIN 4055 für Unterflurhydrant DN 80
Oberflächenschutz Bitumen, heiß aufgetragen.
Fabrikat Aduxa
Menge: 5,000 St

**3.20 Endkappe zugfest mit Multi Fikser**
Endkappe zugfest mit Multi Fikser
System Waga Multi/Joint 3000
liefern + einbauen
DN 100, Hersteller GF
Menge: 3,000 St

**3.21 Zweimaliges Auskreuzen der Rohrleitung zum Zwecke**
Zweimaliges Auskreuzen der Rohrleitung zum Zwecke des Einziehens von Formstücken und verbinden mit dem bestehenden Ortsnetz, sowie absperren und entleeren der Hauptleitungen.
Bestehende Hauptleitung DN 100 GGG
Abgehende Hauptleitung DA 125 PE
Einzurechnen sind sämtliche Leistungen und Materialien die dafür notwendig sind (T-Stück etc.) einschl. Trennschnitte und reinigen der alten Leitung.
Menge: 1,000 St

**3.22 Beta-Schieber, PN 16**
Beta-Schieber, PN 16, DN 125
nach DIN 3352-4, aus GGG-40, weichdichtend, Steckmuffe nach DIN 28 603 (Tyton), mit innenliegendem Spindelgewinde.
Korrosionsschutz: innen und außen Epoxid-Pulverbeschichtung (EP-P= blau Muffe/Muffe mit Tyton-Dichtringen.
Menge: 4,000 St

**3.23 Straßenkappe einschl. Tragplatte: Schieber**
Straßenkappe einschl. Tragplatte DIN 19720
für Wasserleitung, höhenverstellbar
DIN 4055 für Schieber DN 125
Oberflächenschutz Bitumen, heiß aufgetragen.
Fabrikat Aduxa
Menge: 6,000 St

**3.24 Waga Multijoint U-Stück DN 100**
Menge: 1,000 St

*Hinweis: Wasserdruckprüfung gemäß DIN 4279*
Wasserdruckprüfung gemäß DIN 4279 der gesamten Leitung sowie
vor Inbetriebnahme Rohrnetz spülen und desinfizieren DVGW W 291,
Entkeimungsmittel: Carela "Bio DES" oder gleichw. einschl. aller Nebenleistungen, wie fertigen der Protokolle, Wasser einfüllen und beseitigen (+neutralisieren).
Aufgemessen wird die natürliche Leitungslänge ohne Formstückzuschlag.

**3.25 Wasserdruckprüfung für DA 125*11,4**
Menge: 580,000 m

**3.26 Wasserbeprobung**
Wasserbeprobung durch ein zugelassenes Labor
nach DVGW gemäß TrinkwV Gruppe A des neugebauten Rohrleitungsabschnittes.
Die Erstbeprobung wird durch den AG bezahlt. Sollten weitere Beprobungen erforderlich sein, deren Ursache in der mangelhaften Spülung und Entkeimung der Leitung durch den AN liegt, so hat der AN die Kosten für die zusätzliche Entkeimung und Beprobung zu tragen.
Menge: 2,000 St

### 4 WL-Hausanschlußleitungen

**4.1 Druckrohre DA 40, PE-Xa**
Druckrohre DA 40, PE-Xa
SDR 11, PN 16, Farbe: blau, gerade Längen DIN 8074/8075, GKR-Richtlinie R14.3.1; für Trinkwasser
Verbindung: Elektro-Muffenschweißung (Vergütung gesondert),
Verlegen nach DIN 19630 auf vorh. Auflager, einschl. der erforderlichen Rohrschnitte bei Hindernissen, Schächten und für den Einbau von Formstücken und Armaturen.
Verlegetiefe: ca. 1,50 m Überdeckung
Menge: 240,000 m

**4.2 Bogen 11° - 90°**
Bogen 11° - 90° aus PE 100, SDR 11
mit Elektroschweißmuffen
Fabrikat: Frialen oder GF, für Trinkwasser
als Zulage zur Druckrohrleitung  aus PE-Xa
PN 16, DA 40
Menge: 33,000 St

**4.3 Heizwendel-Schweißverbindung**
Heizwendel-Schweißverbindung an PE-Xa Rohren,
SDR 11 an Druckrohrleitungen für Trinkwasser
Aussendurchmesser*Wanddicke in mm: 40*3,7,
einschl. E-Schweißmuffe herstellen
Fabrikat Frialen oder GF
Menge: 33,000 St

**4.4 Verschlussmuffe für Rohre DA 40**
Verschlussmuffe für Rohre DA 40
mit freiliegenden Heizwendeln zur optimalen Wärmeübertragung, großer Einstecktiefe, breiter Schweißzone sowie schmelzflußverhindernder kalter Zone an der Stirmseite.
Menge: 33,000 St

**4.5 DAV (Kit) Druckanbohrventil PE 100**
DAV (Kit) Druckanbohrventil PE 100, SDR 11
Fabrikat: Frialen oder GF, D 125*40
Der Mehraufwand für die Verbindung zur kontinuierlichen Lecküberwachung ist mit einzurechnen.
Menge: 33,000 St

**4.6 Einbaugarnitur für Erdeinbau**
Einbaugarnitur für Erdeinbau, teleskopierbar,
für vor beschriebene Druckanbohrventile,
Rohrdeckung ca. 1,50 m
System Kettler, VAS, mit Universalschmutzscheibe, Schnellspannmuffe und Farbring 'blau' zur Kennzeichnung Wasser, liefern und einbauen.
Menge: 33,000 St

**4.7 Straßenkappe einschl. Tragplatte**
Straßenkappe einschl. Tragplatte DIN 19720
Hersteller/Typ: Fa. Hawle oder gleichw.
höhenverstellbare Ausführung
Hersteller/Typ: ..............................................
für Wasserleitung
DIN 4056 für Hausanschlußschieber
Oberflächenschutz Bitumen, heiß aufgetragen.
Fabrikat Aduxa
Menge: 33,000 St

**4.8 Wasserdruckprüfung für DA 40**
Wasserdruckprüfung für DA 40
wie in Hauptleitung beschrieben.
Menge: 240,000 m

### 5 Abwasserdruckleitung

*Hinweis: PE-Druckrohr*

**5.1 Druckrohr PE100 Abwasser AD/WD 75/6,8mm T 1,75-4m**
STLB-Bau 2012-04 043
Druckrohr aus PE 100 mit integrierten Schutzeigenschaften DIN 8074 und DIN 8075 für Abwasser, Außendurchmesser 75 mm, Wanddicke 6,8 mm, in Ringbunden, mit glatten Enden, Verlegetiefe über 1,75 bis 4 m.
Menge: 200,000 m

**5.2 Muffe PE AD/WD 75/6,8mm**
STLB-Bau 2012-04 043
Muffe mit Anschlag aus PE DIN 16963-7 für Druckrohrleitung aus PE, zum Heizwendelschweißen, Rohrenden gemeinsam schweißen, Außendurchmesser 75 mm, Wanddicke 6,8 mm.
Menge: 15,000 St

**5.3 Verschlussmuffe PE AD/WD 75/6,8mm**
STLB-Bau 2012-04 043
Verschlussmuffe aus PE DIN 16963-7, zum Heizwendelschweißen, für Druckrohrleitung aus PE, Außendurchmesser 75 mm, Wanddicke 6,8 mm.
Menge: 2,000 St

**5.4 Winkel PE 30Grad AD/WD 75/6,8mm**
STLB-Bau 2012-04 043
Winkel aus PE DIN 16963-7 für Druckrohrleitung aus PE, 30 Grad, zum Heizwendelschweißen, Rohrenden gemeinsam schweißen, Außendurchmesser 75 mm, Wanddicke 6,8 mm.
Menge: 5,000 St

**5.5 Druckprüfung: Druckverlustverfahren**
Druckprüfung: Druckverlustverfahren
Druckrohr Abwasser DN 75
Wasser liefern und ableiten, als Vorprüfung, Druckabfallprüfung und Hauptdruckprüfung nach dem Druckverlustverfahren, an Druckrohrleitungen aus PE, für Abwasser, PN 10
Menge: 200,000 m
